# LEBENSHILFE LANDSHUT
Leistungsbeschreibung (GAEB DA XML 3.3, DA81)
Währung: EUR
Erstellt mit: G&W CALIFORNIA PRO, CALIFORNIA PRO V13.2.03, 17.03.2026

## Zusätzlicher Text
Neubau eines Wohnheimes mit Tagesstruktur für Menschen mit Behinderung
Altmühlstr. 1, 84036 Auloh / Landshut

Bauherr / Auftraggeber:
Lebenshilfe Landshut e.V.
Spiegelgasse 207
84028 Landshut

INNENTÜREN + ZARGEN

.......................................................................................................
Bieter (Datum, Firmenstempel, Unterschrift)

## Weitere Besondere Vertragsbedingungen
Weitere Besondere Vertragsbedingungen

1. Übergabe von Ausführungsunterlagen
Die Ausführungsunterlagen werden als Dateien in digitaler Form (PDF) übergeben. Eine Papierausgabe von Planunterlagen erfolgt nicht.
Entweder wurden diese bereits im Rahmen des Vergabeverfahres auf der Vergabeplattform eingestellt oder werden entsprechend dem Baufortschritt übergeben.

2. Einrichtung von Unterkünften
Unterkünfte wie Schlafräume und Aufenthaltsräume für die Freizeit dürfen in der Liegenschaft, in der sich die Baustelle befindet, nicht eingerichtet werden.

3. Baustellenbesprechungen
Der Auftragnehmer hat zu den Baustellenbesprechungen, die der Auftraggeber regelmäßig durchführt, einen geeigneten bevollmächtigten Vertreter zu entsenden.
Die Besprechungen finden voraussichtlich wöchentlich statt.

4. Baustrom- und Bauwasser
Die Verbräuche Baustrom und Bauwasser werden kostenlos, ohne Verrechung des Verbrauch, durch den AG zur Verfügung gestellt.

5. Anordnungen des Auftraggebers, Arbeitssicherheit, etc.
Die Firma ist verpflichtet während der Anwesenheit seines Personals auf der Baustelle permanent mindestens eine Deutsch sprechende Person auf der Baustelle vorzuhalten. Dies ist aus Gründen der Arbeitssicherheit/Unfallvermeidung/Ersthelfereinsatz/Anordnungen des Auftraggebers unabdingbar.

6. Lage von Leitungen, Kabeln und dgl.
Der Auftragnehmer hat sich vor Ausführung der Arbeiten über die Lage von Leitungen, Kabeln, Dränen, Kanälen u. dgl. beim Auftraggeber und bei den für die Ver- und Entsorgungsanlagen zuständigen Trägern zu unterrichten.

7. Gerätestunden für Kleingeräte
z.B. Bohrer, Flex, usw. sind in die Einheitspreise einzurechnen und werden auch für Stundenlohnarbeiten nicht gesondert vergütet.

8. Baustellenerschließung während der Bauzeit
Für die Anfahrt der auf der Baustelle Tätigen wird in Abstimmung mit der Stadt Landshut eine Baustraße als Einbahnstraße gem. Darstellung auf beiliegendem Baustelleneinrichtungsplan hergestellt.

9. Kran, Hebezeuge
Der Transport aller Stoffe und Bauteile, die der Auftragnehmer für die Erbringung der vertraglich vereinbarten Leistungen benötigt, zur Einbau- bzw. Übergabestelle ist in die Einheitspreise einzukalkulieren.
Bauseits wird kein Kran o.ä. zur Verfügung gestellt.

10. Containerstellung:
Der Auftragnehmer ist berechtigt auf der eingezäunten Baustellenfläche, in Absprache mit der Bauleitung, Firmencontainer zu stellen. Dabei darf nur die in beiliegendem Baustelleneinrichtungsplan dazu vorgesehene Fläche (Lagerfläche Firmen) verwendet werden.

11. Zeichnungen durch den Auftragnehmer
entfällt

## Baubeschreibung
BAUBESCHREIBUNG

Das Baugrundstück für das geplante Behindertenwohnheim der Lebenshilfe Landshut e.V. liegt im Geltungsbereich des Bebauungsplanes Nr. 07-83/1b“Nördlich LAs 14 – östlich Neißestraße – Teilbereich b mit integriertem Grünordnungsplan. Das Planungsgebiet befindet sich im südwestlichen Bereich des Landshuter Stadtteiles Auloh im direkten Anschluss an den Neckarplatz mit zentralen Einrichtungen (Bäcker etc.) in direkter Nähe.

Das Baugrundstück Fl.Nr. 685/28, Altmühlstr. 1, 84036 Auloh, liegt an einer Sackgasse mit Wendehammer, am Rande des Baugebietes in unmittelbarer Nähe von mehrgeschossigen Wohnungsbauten und Einfamilienhäusern.
An zwei Seiten grenzt das Baugrundstück an einen öffentlichen Fuß- und Radweg mit altem Baumbestand.

Geplant ist ein Wohnheim mit insgesamt 24 Plätzen (3 Wohngruppen á 8 Plätze), einem Kurzzeitpflegeplatz und einer im Gebäude integrierten Tagestruktur (TENE) mit 16 Plätzen.
Der zweistöckige Baukörper ist nicht unterkellert, das flach geneigte Satteldach nicht ausgebaut.

Von den 3 Wohngruppen sind 2 rollstuhlgerecht – Wohngruppe a im EG und Wohngruppe b im OG.- und eine nicht rollstuhlgerecht - Wohngruppe c im OG. Der Kurzzeitpflegeplatz grenzt an die Wohngruppe b im Obergeschoss.
Sämtliche Räume der integrierten Tagestruktur (TENE) befinden sich im Erdgeschoss.

Das Wohnheim wird von der Ostseite erschlossen. Über eine kleine Eingangshalle erfolgt die vertikale Erschließung mittels Treppenhauses oder Aufzug, die horizontale Erschießung über zwei angrenzende Flure. In der Eingangshalle liegen ferner zentral das Büro der Heimleitung, sowie ein Therapieraum, mit kleinem vorgeschaltetem Wartebereich mit Sitzgelegenheiten.

Die Verteilküche im Erdgeschoss kann von der Parkplatz-/Straßenseite beliefert werden. Die Personalräume mit Umkleide und Duschbereich befinden sich im Anschluss an die TENE Räume im Erdgeschoss. Ebenso der Wäscheraum und der Trockenraum (mit Durchreiche).

Das gemeinsame Pflegebad für alle Wohngruppen liegt im Obergeschoss Wohngruppe c.

Die Hauptaufenthaltsräume der Wohngruppen und der TENE orientieren sich nach Norden und Westen zum Garten hin, mit unmittelbarem Zugang zur Terrasse bzw. dem Balkon.

BAUMASSNAHME

Gründung:  Betonfundamentplatte, Einzelfundamente
  Erhöhter Gründungsaufwand:
  Gemäß dem beauftragten Bodengutachten ist ein Bodenaustausch bis zum tragenden
  Grund vorzunehmen (i. M. ca. 1,40 m).
  An den Gebäudeecken in unmittelbarer Baugrundstücksgrenze sind ergänzende
  Maßnahmen zu treffen (Betonschachtringe).
Tragende Bauteile:  Ziegel, Stahlbeton, Stahl
Balkon:  Stahlkonstruktion mit Betonfertigteilwannen mit integriertem Holzbelag,
  Überdachung Blechdach
Fenster:  Kunststoff-Alu
Außentüren:  Alu-Glas-Elemente
Haupteingang:  Automatik-Schiebetüren
Treppenhaus:  Betontreppe mit Feinsteinzeug-Fliesen
Aufzug:  Maschienenraumloser Seilaufzug, 1.000 kg, für Rollstuhl und Liegenverkehr
Innentüren:  Holztürblätter mit Stahlumfassungszargen, teilweise Schiebetüren
Flurabschlüsse:  Alu-Glas-Elemente gem. BSN, mit elektromechan. Feststellung oder Drehflügelantrieb
Bodenbeläge:  Feinsteinzeug-, Steinzeugfliesen, Kautschukbahnenbelag
Sonnenschutz:  Alu-Raffstore mit elektr. Antrieb
Dach:  Zimmermannsmäßiger Pfettendachstuhl aus KVH
Dacheindeckung:  Ziegel
Fluchttreppen:  außenliegend, Stahlkonstruktion mit Gitterrosten
Abgehängte Decken:  Gipskartondecken glatt bzw. gelocht
Holzhandläufe und –wandabweiser in den Fluren

Brandschutzmaßnahmen gemäß Brandschutznachweis

AUSSENANLAGEN
Vorbereich an der Altmühlstraße:
Hier sind die KFZ-Stellplätze angelagert, die Anlieferung der Küche kann auf kürzestem Wege erfolgen. Drei Hopfenbuchen gliedern den Raum. Die Eingangssituation des Wohnheimes enthält eine Vorfahrt für einen problemlosen Behindertentransport, ebenso kann hier die Parkierung von 2 Kleinbussen, die erforderlichen Fahrradstellplätzen und ein Nebengebäude mit Wertstoffsammlung und Geräten situiert werden.
Der Eingangsbereich bleibt offen zugänglich.
Garten:
Der Gartenbereich gliedert sich in Aufenthaltsbereiche mit verschiedenen Möglichkeiten für Heimbewohner und Gäste.
Aufenthaltsbereiche und Aktionsmöglichkeiten befinden sich im Schatten und in der Sonne, Pflanzungen mit Sträuchern und blühende Stauden im Laufe der Jahreszeiten rahmen die zentrale Wiesenfläche ein, zu der sich die EG-Räume öffnen.
Terrasse:
Unter dem Dach der Balkone erstreckt sich die Erdgeschoss-Terrassensituation mit Anschluss an die zentrale Wiese.

HAUSTECHNIK:
gem. Planung der jeweiligen Fachprojektanten

## Projke
PROJEKTSPEZIFISCHE  TECHNISCHE  ANGABEN

Bei der Maßnahme handelt es sich um eine Einrichtung für Menschen mit Behinderung. Gem. DIN 18040 sind daher sämtliche Türdrücker dieses Gewerkes, falls im Positionstext nicht anders angegeben, auf einer Höhe von 0,85 m über OKFFB anzuordnen.

I. Stahlzargen:

I.1 Stahlumfassungszarge DIN 18111-1 - für einflügelige Türen - Massivwände
aus Stahlblech, verzinkt DIN EN ISO 1461, Dicke 2,0 mm,
mit Endbeschichtung als Pulverbeschichtung nach RAL - Farbentscheidung durch Bauherr/Architekt,
als 2-teilige Stahlzarge für den nachträglichen Einbau (Schnellbauzarge),
Spiegel vorn/hinten: 35/50 mm,
Sicke 15 mm,
für 1 gefälzten Türflügel, Türblattstärke bis ca. 50 mm,
vorgerichtet für 2 Bänder mit 3d-Aufnahmeelement,
Dämpfungs-/Dichtungsprofil E DIN EN 12365-1 im Falz, aus thermoplastischen Elastomeren (TPE), grau,
vorgerichtet für Obentürschließer,
ohne Bodeneinstand,
Befestigungsuntergrund Mauerwerk, aus Mauerziegeln - Lochziegel, oder Stahlbeton,
die Zarge ist dicht mit Mineralwolle/Mörtel/Montageschaum zu verfüllen (gem. Zulassung!),
inkl. Grundierung für bauseitigen Farbanstrich,
mit eingestanztem Meterriss,
inkl. Verfugen der 3seitigen Fuge zwischen Zargenspiegel und Wand - Fugenbreite bis ca. 10 mm,

I.2 Edelstahlumfassungszarge DIN 18111-1 - für einflügelige Türen - Massivwände
Edelstahlzarge DIN 18111-1,
genau wie unter I.1 beschrieben, aber:
Zarge aus 2,0 mm Edelstahlblech mit Endbeschichtung als Pulverbeschichtung nach RAL - Farbentscheidung durch Bauherr/Architekt,

I.3 Stahlumfassungszarge DIN 18111-1 - für einflügelige Türen - Metallständerwände
Stahlzarge DIN 18111-1,
genau wie unter I.1 beschrieben, aber:
als 2-teilige Schnellbauzarge für nachträglichen Einbau in Gipskarton-Metallständerwänden,
(Verfüllung mit Mörtel nicht möglich.)

I.4 Edelstahlumfassungszarge DIN 18111-1 - für einflügelige Türen - Metallständerwände
Edelstahlzarge DIN 18111-1,
genau wie unter I.1 beschrieben, aber:
Zarge aus 2,0 mm Edelstahlblech mit Endbeschichtung als Pulverbeschichtung nach RAL - Farbentscheidung durch Bauherr/Architekt,
als 2-teilige Schnellbauzarge für nachträglichen Einbau in Gipskarton-Metallständerwänden,
(Verfüllung mit Mörtel nicht möglich.)

I.5 Stahlumfassungszarge DIN 18111-1 - für zweiflügelige Türen - Massivwände
aus Stahlblech, verzinkt DIN EN ISO 1461, Dicke 2,0 mm,
mit Endbeschichtung als Pulverbeschichtung nach RAL - Farbentscheidung durch Bauherr/Architekt,
als 2-teilige Stahlzarge für den nachträglichen Einbau (Schnellbauzarge),
Spiegel vorn/hinten: 35/50 mm,
Sicke 15 mm,
für 2 gefälzte Türflügel, Türblattstärke bis ca. 50 mm,
vorgerichtet für 4 Bänder mit 3d-Aufnahmeelement,
Dämpfungs-/Dichtungsprofil E DIN EN 12365-1 im Falz, aus thermoplastischen Elastomeren (TPE), grau,
vorgerichtet für Obentürschließer,
ohne Bodeneinstand,
Befestigungsuntergrund Mauerwerk, aus Mauerziegeln - Lochziegel, oder Stahlbeton,
die Zarge ist dicht mit Mineralwolle/Mörtel/Montageschaum zu verfüllen (gem. Zulassung!),
inkl. Grundierung für bauseitigen Farbanstrich,
mit eingestanztem Meterriss,
inkl. Verfugen der 3seitigen Fuge zwischen Zargenspiegel und Wand - Fugenbreite bis ca. 10 mm,

I.6 Stahlumfassungszarge DIN 18111-1 - für zweiflügelige Türen - Metallständerwände
Stahlzarge DIN 18111-1,
genau wie unter I.1 beschrieben, aber:
als 2-teilige Schnellbauzarge für nachträglichen Einbau in Gipskarton-Metallständerwänden,
(Verfüllung mit Mörtel nicht möglich.)

I.7 Stahlumfassungszarge für 1flg. Schiebetür - Metallständerwand
Schiebetürzarge mit Deckzarge, zerlegt - für den nachträglichen Einbau,
für in der Wand laufende Schiebetüren für Ständerwerk,
Das Wandeinbauset wird bauseits vom Trockenbauer geliefert und montiert - Fabrikat Eclisse Unico EF (Masse gem. Positionstext). Das angebotene Zargenfabrikat muss zum Wandeinbauset passen.
mit revisionierbarer Laufschiene
nach folgenden technischen Daten:
Ausführung: zerlegt (DIN rechts/links verwendbar)
Laufart: 1-flügelig
Material: feuerverzinktes Feinblech nach DIN EN 10143,
mit Endbeschichtung als Pulverbeschichtung nach RAL - Farbentscheidung durch Bauherr/Architekt,
Blechstärke: 2,0 mm
Spiegel vorne/hinten:
30 / 30 mm
Schließlochstanzung:
vorgestanzt auf Höhe 850 mm und 1050 mm
Meterrissmarkierung: eingestanzt
Bodeneinstand: kein Bodeneinstand
Türblattstärke: 40 mm Holz-Normtürblatt nach DIN 18101,
inklusive Bürstendichtungen im seitlichen Einlaufkasten,
mit Einzugsdämpfung, beidseitig,
inkl. Verfugen der 3seitigen Fuge zwischen Zargenspiegel und Wand - Fugenbreite bis ca. 10 mm,

I.8 Edelstahlumfassungszarge DIN 18111-1 - für einflügelige Türen - Metallständerwand
Edelstahlzarge DIN 18111-1,
genau wie unter I.7 beschrieben, aber:
Zarge aus 2,0 mm Edelstahlblech mit Endbeschichtung als Pulverbeschichtung nach RAL - Farbentscheidung durch Bauherr/Architekt,
als 2-teilige Schnellbauzarge für nachträglichen Einbau in Gipskarton-Metallständerwänden,
(Verfüllung mit Mörtel nicht möglich.)

I.9 Stahlumfassungszarge für 2flg. Schiebetür - Metallständerwand
Schiebetürzarge mit Deckzarge, zerlegt
für in der Wand laufende Schiebetüren für Ständerwerk,
Das Wandeinbauset wird bauseits vom Trockenbauer geliefert und montiert - Fabrikat Eclisse Unico DF (Masse gem. Positionstext). Das angebotene Zargenfabrikat muss zum Wandeinbauset passen.
mit revisionierbarer Laufschiene
nach folgenden technischen Daten:
Ausführung: zerlegt (DIN rechts/links verwendbar)
Laufart: 2-flügelig
Material: feuerverzinktes Feinblech nach DIN EN 10143,
mit Endbeschichtung als Pulverbeschichtung nach RAL - Farbentscheidung durch Bauherr/Architekt,
Blechstärke: 2,0 mm
Spiegel vorne/hinten:
30 / 30 mm
Schließlochstanzung:
vorgestanzt auf Höhe 850 mm und 1050 mm
Meterrissmarkierung: eingestanzt
Bodeneinstand: kein Bodeneinstand
Türblattstärke: 40 mm Holz-Normtürblatt nach DIN 18101,
inklusive Bürstendichtungen im seitlichen Einlaufkasten,
mit Einzugsdämpfung, beidseitig bei beiden Flügeln,
inkl. Verfugen der 3seitigen Fuge zwischen Zargenspiegel und Wand - Fugenbreite bis ca. 10 mm,

II. Türblätter

II.1 Röhrenspantürblatt
Innentür, Röhrenspan
als Drehflügeltür,
Kantenausbildung gefälzt,
Blattkonstruktion als umlaufender Massivholzrahmen, unten quer doppelt,
Längsseiten mit Multiplex-Stabilisatoren,
mit verdecktem Massivholzanleimer 2-seitig in Eiche transparent lackiert,
Einlage als ca. 32 mm Röhrenspankern-Einlage,
Absperrung als ca. 3mm Hartfaserplatte (HDF),
Konstruktion nach DIN 68 706-1, Aufbau fünffach, Verleimung nach DIN EN 204, Kategorie D2,
Oberfläche HPL 0,8 mm dick, ungestoßen, Oberfläche matt - unempfindlich gegen Schmutz und Fingerabdrücke,
in 5 unterschiedlichen Farben, Aufteilung gem. beiliegender Türliste
- Farbe A z.B. NCS S 3500-N (Hellgrau)
- Farbe B z.B. NCS S 2060-Y10R (Hellgelb)
- Farbe C z.B. NCS S 1010-Y80R (Rosa)
- Farbe D z.B. NCS S 2020 R90B (Hellblau)
- Farbe E z.B. NCS S 1020 G50Y (Hellgrün)
endgültige Farbfestlegung durch Bauherr/Architekt nach Mustervorlage,

HPL-Kanten unten beidseitig gefast zur Vermeidung von Beschädigungen der HPL-Oberfläche bei eingeklemmten Steinen o.ä.,

bauphysikalische Anforderungen sowie Klassifizierung, Einstufung der Türblätter für Sperrtüren nach den Einsatzempfehlungen der Gütegemeinschaft Innentüren in hygrothermische Klimaklassen und mechanische Beanspruchungsgruppen,
Klimaklasse mind. II,
mechanische Beanspruchungsgruppe mind. E/S,

vorgerichtet für die Montage von 2 Stück Aufschraubbändern wie später in diesem Leistungsverzeichnis beschrieben,
mit Schloßausfräsung für Behördeneinsteckschloß mit PZ nach DIN 18251, Dornmaß 65 mm,

II.2 Vollspantürblatt
Innentür, Vollspan,
als Drehflügeltür,
Kantenausbildung gefälzt,
Blattkonstruktion als umlaufender Massivholzrahmen, unten quer doppelt,
mit verdecktem Massivholzanleimer 2-seitig in Eiche transparent lackiert,
Einlage aus stranggepresster Vollspan-Platte,
Absperrung als ca. 3mm HDF-/Hartfaserplatte,
Konstruktion nach DIN 68 706-1, Aufbau fünffach, Verleimung nach DIN EN 204, Kategorie D2,
Längsseiten mit Multiplex-Stabilisatoren,
Oberfläche HPL 0,8 mm dick, ungestoßen, Oberfläche matt - unempfindlich gegen Schmutz und Fingerabdrücke,
Farben wie unter II.1 beschrieben,
HPL-Kanten unten beidseitig gefast zur Vermeidung von Beschädigungen der HPL-Oberfläche bei eingeklemmten Steinen o.ä.,

bauphysikalische Anforderungen sowie Klassifizierung, Einstufung der Türblätter für Sperrtüren nach den Einsatzempfehlungen der Gütegemeinschaft Innentüren in hygrothermische Klimaklassen und mechanische Beanspruchungsgruppen,
Klimaklasse mind. II,
mechanische Beanspruchungsgruppe mind. E/S,
vorgerichtet für die Montage von 2 Stück Aufschraubbändern wie später in diesem Leistungsverzeichnis beschrieben,
mit Schloßausfräsung für Behördeneinsteckschloß mit PZ nach DIN 18251, Dornmaß 65 mm,

II.3 Schallschutztürblatt 40 dB

Innentür,
als Drehflügeltür,
Kantenausbildung gefälzt,
Blattkonstruktion als umlaufender Schicht- oder Massivholzrahmen, Massivholzrahmen unten und oben quer doppelt,
Längsseiten mit Multiplex-Stabilisatoren,
mit verdecktem Massivholzanleimer 2-seitig in Eiche transparent lackiert,
Spezial-Schallschutzeinlage,
Absperrung als ca. 3mm HDF-/Hartfaserplatte,
Konstruktion nach DIN 68 706-1, Aufbau fünffach, Verleimung nach DIN EN 204, Kategorie D2,
Oberfläche HPL 0,8 mm dick, ungestoßen, Oberfläche matt - unempfindlich gegen Schmutz und Fingerabdrücke,
Farben wie unter II.1 beschrieben,
HPL-Kanten unten beidseitig gefast zur Vermeidung von Beschädigungen der HPL-Oberfläche bei eingeklemmten Steinen o.ä.,
mit eingebauter, mechanisch absenkbarer Bodendichtung gem. Prüfzeugnis Schalldämmung,

bauphysikalische Anforderungen sowie Klassifizierung, Einstufung der Türblätter für Sperrtüren nach den Einsatzempfehlungen der Gütegemeinschaft Innentüren in hygrothermische Klimaklassen und mechanische Beanspruchungsgruppen,
Klimaklasse mind. II,
mechanische Beanspruchungsgruppe mind. E/S,
Toleranzklasse 2 nach DIN EN 12219,
Schallschutz Rw,R = mind. 37 dB nach DIN 4109 / 52 210,
vorgerichtet für die Montage von 2 Stück Aufschraubbändern wie später in diesem Leistungsverzeichnis beschrieben,
mit Schloßausfräsung für Behördeneinsteckschloß mit PZ nach DIN 18251, Dornmaß 65 mm,

II.4 Schiebetürblatt Röhrenspan einflügelig - ohne Schloß

Innentür wie unter II.1 beschrieben, aber
als einflügelige Schiebetür,
Kantenausbildung stumpf,
Farbe z.B. NCS S 3500-N (Hellgrau),
endgültige Farbfestlegung durch Bauherr/Architekt nach Mustervorlage,

vorgerichtet für die Befestigung von 2 Stück Schiebetürrollwägen oben, wie im LV nachstehend beschrieben,
mit unterer Führungsnut für die Bodenführung,
ohne Vorrichtung für Schloss,
Bügelgriffe werden aufgeschraubt,

II.5 Schiebetürblatt Röhrenspan - zweiflügelig - mit Schloß

Innentür wie unter II.1 beschrieben, aber
als zweiflügelige Schiebetür,
Kantenausbildung stumpf,
Farbe z.B. NCS S 3500-N (Hellgrau),
endgültige Farbfestlegung durch Bauherr/Architekt nach Mustervorlage,

vorgerichtet für die Befestigung von 2 Stück Schiebetürrollwägen oben, wie im LV nachstehend beschrieben,
mit unterer Führungsnut für die Bodenführung,
Gehflügel mit Ausfräsung für ein Zirkelriegelschloss, der Standflügel mit Edelstahlschließblech und den notwendigen Ausfräsungen,
beide Flügel mit senkrecht moniertem Bügelgriff,

III. Brandschutztürelemente

III.1 Holz-Brandschutztürelement T30

Innentür, mit Zarge, als Brandschutztür,

Türblatt:
Blattkonstruktion aus Holzwerkstoffen und Vollholzprofilen,
mit innerem, vierseitig umlaufendem Schichtholzrahmen,
Türblattstärke ca. 50 mm,
Türblatt gefälzt,
mit verdecktem Massivholzanleimer 2-seitig in Eiche transparent lackiert,
Oberfläche HPL 0,8 mm dick, ungestoßen, Oberfläche matt - unempfindlich gegen Schmutz und Fingerabdrücke,
in 5 unterschiedlichen Farben, Aufteilung gem. beiliegender Türliste
- Farbe A z.B. NCS S 3500-N (Hellgrau)
- Farbe B z.B. NCS S 2060-Y10R (Hellgelb)
- Farbe C z.B. NCS S 1010-Y80R (Rosa)
- Farbe D z.B. NCS S 2020 R90B (Hellblau)
- Farbe E z.B. NCS S 1020 G50Y (Hellgrün)
endgültige Farbfestlegung durch Bauherr/Architekt nach Mustervorlage,

HPL-Kanten unten beidseitig gefast zur Vermeidung von Beschädigungen der HPL-Oberfläche bei eingeklemmten Steinen o.ä.,
als Drehflügeltür, bauphysikalische Anforderungen sowie Klassifizierung,
klimatische und mechanische Beanspruchungen an Türen und Tore,
Klimaklasse mind. II,
mechanische Beanspruchungsgruppe mind. S/E,
Toleranzklasse 2 oder besser nach DIN EN 12219,
Brandverhalten DIN 4102-5, Feuerwiderstandsklasse T30,
statische Anforderungen:
Verkehrslast horizontal DIN 1055-3, 1 kN/m,

Zarge:
1-teilige Stahlzarge zum Einbau in Massivwand,
Stahlblech, 2,0 mm, verschweißt, verzinkt und mit Endbeschichtung als Pulverbeschichtung nach RAL - Farbentscheidung durch Bauherr/Architekt,
Spiegel 35/50 mm, Sicken ca. 15 mm,
mit dreiseitig umlaufender Spezialdichtung, grau,
vorgerichtet für 2 Stück 160 mm Drei-Rollen-Türbänder mit dreidimensional verstellbarem Aufnahmeelementen,
die Zarge ist dicht mit Mineralwolle/Mörtel zu verfüllen (gem. Zulassung!),

Beschläge:
obenliegender Zahntriebtürschließer mit niedriger Gleitschiene,
h = ca. 20 mm,
nach EN 1154 A, Größenbereich 2-6,
für die Montage an Feuer- und Rauchschutztüren,
einstellbare Schließkraft, Öffnungsdämpfung und Endschlag mit optischer Größenanzeige,
Montageposition gem. beiliegender Türliste,
mit Montageplatte,
Farbton Gleitschiene, Hebel und Schließergehäuse nach RAL,

Bänder, Schloß und FH-Drücker-Grt. in gesonderter Position.

III.2 Holz-Brandschutztürelement T30-RS

Innentür, mit Zarge, als Brand- und Rauchschutztür,

Türblatt:
Blattkonstruktion aus Holzwerkstoffen und Vollholzprofilen,
mit innerem, vierseitig umlaufendem Schichtholzrahmen,
Türblattstärke ca. 50 mm,
Türblatt gefälzt,
mit verdecktem Massivholzanleimer 2-seitig in Eiche transparent lackiert,
Oberfläche HPL 0,8 mm dick, ungestoßen, Oberfläche matt - unempfindlich gegen Schmutz und Fingerabdrücke,
in 5 unterschiedlichen Farben, Aufteilung gem. beiliegender Türliste
- Farbe A z.B. NCS S 3500-N (Hellgrau)
- Farbe B z.B. NCS S 2060-Y10R (Hellgelb)
- Farbe C z.B. NCS S 1010-Y80R (Rosa)
- Farbe D z.B. NCS S 2020 R90B (Hellblau)
- Farbe E z.B. NCS S 1020 G50Y (Hellgrün)
endgültige Farbfestlegung durch Bauherr/Architekt nach Mustervorlage,

HPL-Kanten unten beidseitig gefast zur Vermeidung von Beschädigungen der HPL-Oberfläche bei eingeklemmten Steinen o.ä.,
als Drehflügeltür, bauphysikalische Anforderungen sowie Klassifizierung,
klimatische und mechanische Beanspruchungen an Türen und Tore,
Klimaklasse mind. II,
mechanische Beanspruchungsgruppe mind. S/E,
Toleranzklasse 2 oder besser nach DIN EN 12219,
Brandverhalten DIN 4102-5, Feuerwiderstandsklasse T30,
statische Anforderungen:
Verkehrslast horizontal DIN 1055-3, 1 kN/m,
mit automatisch absenkbarer Bodendichtung gem. Zulassung,

Zarge:
1-teilige Stahlzarge zum Einbau in Massivwand,
Stahlblech, 2,0 mm, verschweißt, verzinkt und mit Endbeschichtung als Pulverbeschichtung nach RAL - Farbentscheidung durch Bauherr/Architekt,
Spiegel 35/50 mm, Sicken ca. 15 mm,
mit dreiseitig umlaufender Spezialdichtung, grau,
vorgerichtet für 2 Stück 160 mm Drei-Rollen-Türbänder mit dreidimensional verstellbarem Aufnahmeelementen,
die Zarge ist dicht mit Mineralwolle/Mörtel zu verfüllen (gem. Zulassung!),

Beschläge:
obenliegender Zahntriebtürschließer mit niedriger Gleitschiene,
h = ca. 20 mm,
nach EN 1154 A, Größenbereich 2-6,
für die Montage an Feuer- und Rauchschutztüren,
einstellbare Schließkraft, Öffnungsdämpfung und Endschlag mit optischer Größenanzeige,
Normalmontage auf Bandseite,
mit Montageplatte,
Farbton Gleitschiene, Hebel und Schließergehäuse nach RAL,

Bänder, Schloß und FH-Drücker-Grt. in gesonderter Position.

## 25-WH712-14 INNENTÜREN+ZARGEN
Datum: 17.03.2026

### 001 INNENTÜREN + ZARGEN

#### 001.1 STAHLZARGEN

**001.1.1 Stahlumfassungszarge 885/2135, 1flg., MW 270, Massivwand**
Stahlumfassungszarge gem. I.1 der projektspezifischen technischen Angaben,
Nennmaß Wandöffnung:
Breite ca. 885 mm, Höhe ca. 2135 mm,
Maulweite ca. 270 mm,
Einbau in beidseitig verputzte Mauerwerks- oder Stahlbetonwände - teilweise mit Wandfliesen,
Menge: 3,000 St

**001.1.2 Stahlumfassungszarge 1010/2135, 1flg., MW 145, Massivwand**
Stahlumfassungszarge gem. I.1 der projektspezifischen technischen Angaben,
Nennmaß Wandöffnung:
Breite ca. 1010 mm, Höhe ca. 2135 mm,
Maulweite ca. 145 mm,
Einbau in beidseitig verputzte Mauerwerks- oder Stahlbetonwände - teilweise mit Wandfliesen,
Menge: 4,000 St

**001.1.3 Stahlumfassungszarge 1010/2135, 1flg., MW 270, Massivwand**
Stahlumfassungszarge gem. I.1 der projektspezifischen technischen Angaben,
Nennmaß Wandöffnung:
Breite ca. 1010 mm, Höhe ca. 2135 mm,
Maulweite ca. 270 mm,
Einbau in beidseitig verputzte Mauerwerks- oder Stahlbetonwände - teilweise mit Wandfliesen,
Menge: 38,000 St

**001.1.4 Stahlumfassungszarge 1010/2135, 1flg., MW 280, Massivwand**
Stahlumfassungszarge gem. I.1 der projektspezifischen technischen Angaben,
Nennmaß Wandöffnung:
Breite ca. 1010 mm, Höhe ca. 2135 mm,
Maulweite ca. 280 mm,
Einbau in beidseitig verputzte Mauerwerks- oder Stahlbetonwände - teilweise mit Wandfliesen,
Menge: 1,000 St

**001.1.5 Stahlumfassungszarge 1135/2135, 1flg., MW 280, Massivwand**
Stahlumfassungszarge gem. I.1 der projektspezifischen technischen Angaben,
Nennmaß Wandöffnung:
Breite ca. 1135 mm, Höhe ca. 2135 mm,
Maulweite ca. 280 mm,
Einbau in beidseitig verputzte Mauerwerks- oder Stahlbetonwände - teilweise mit Wandfliesen,
Menge: 1,000 St

**001.1.6 Stahlumfassungszarge 1510/2135, 2flg., MW 270, Massivwand**
Stahlumfassungszarge gem. I.5 der projektspezifischen technischen Angaben,
Nennmaß Wandöffnung:
Breite ca. 1510 mm, Höhe ca. 2135 mm,
Maulweite ca. 270 mm,
Einbau in beidseitig verputzte Mauerwerks- oder Stahlbetonwände - teilweise mit Wandfliesen,
Menge: 9,000 St

**001.1.7 Edelstahlumfassungszarge 1135/2135, 1flg., MW 280, Massivwand**
Edelstahlumfassungszarge gem. I.2 der projektspezifischen technischen Angaben,
Nennmaß Wandöffnung:
Breite ca. 1135 mm, Höhe ca. 2135 mm,
Maulweite ca. 280 mm,
Einbau in beidseitig verputzte Mauerwerks- oder Stahlbetonwände - teilweise mit Wandfliesen,
Menge: 1,000 St

**001.1.8 Stahlumfassungszarge 760/2135, 1flg., MW 125, Trockenbauwand**
Stahlumfassungszarge gem. I.3 der projektspezifischen technischen Angaben,
Nennmaß Wandöffnung:
Breite ca. 760mm, Höhe ca. 2135mm,
Maulweite ca. 125mm,
Einbau in beidseitig 2-fach mit Gipskarton- oder Zementbauplatten beplankte Metallständerwänden,
Menge: 2,000 St

**001.1.9 Stahlumfassungszarge 760/2135, 1flg., MW 135, Trockenbauwand**
Stahlumfassungszarge gem. I.3 der projektspezifischen technischen Angaben,
Nennmaß Wandöffnung:
Breite ca. 760mm, Höhe ca. 2135mm,
Maulweite ca. 135mm,
Einbau in beidseitig 2-fach mit Gipskarton- oder Zementbauplatten beplankte Metallständerwänden, einseitig mit Wandfliesenbelag,
Menge: 1,000 St

**001.1.10 Stahlumfassungszarge 1010/2135, 1flg., MW 150, Trockenbauwand**
Stahlumfassungszarge gem. I.3 der projektspezifischen technischen Angaben,
Nennmaß Wandöffnung:
Breite ca. 1010mm, Höhe ca. 2135mm,
Maulweite ca. 150mm,
Einbau in beidseitig 2-fach mit Gipskarton- oder Zementbauplatten beplankte Metallständerwänden,
Menge: 1,000 St

**001.1.11 Stahlumfassungszarge 1010/2135, 1flg., MW 160, Trockenbauwand**
Stahlumfassungszarge gem. I.3 der projektspezifischen technischen Angaben,
Nennmaß Wandöffnung:
Breite ca. 1010mm, Höhe ca. 2135mm,
Maulweite ca. 160mm,
Einbau in beidseitig 2-fach mit Gipskarton- oder Zementbauplatten beplankte Metallständerwänden, einseitig mit Wandfliesenbelag,
Menge: 1,000 St

**001.1.12 Edelstahlumfassungszarge 1135/2135, 1flg., MW 160, Trockenbauwand**
Edelstahlumfassungszarge gem. I.4 der projektspezifischen technischen Angaben,
Nennmaß Wandöffnung:
Breite ca. 1135mm, Höhe ca. 2135mm,
Maulweite ca. 160mm,
Einbau in beidseitig 2-fach mit Gipskarton- oder Zementbauplatten beplankte Metallständerwänden, einseitig mit Wandfliesenbelag,
Menge: 1,000 St

**001.1.13 Stahlumfassungsschiebetürzarge 1010/2145, 1flg., MW 135, Trockenbauwand**
Stahlumfassungsschiebetürzarge gem. I.7 der projektspezifischen technischen Angaben,
Nennmaß Wandöffnung:
Breite ca. 1010mm, Höhe ca. 2145mm,
Maulweite ca. 135mm,
Einbau in beidseitig 2-fach mit Gipskarton- oder Zementbauplatten beplankte Metallständerwänden, teilweise einseitig mit Fliesenbelag,
mit 75 mm Metallständerwerk,
Menge: 16,000 St

**001.1.14 Stahlumfassungsschiebetürzarge 1050/2145, 1flg., MW 135, Trockenbauwand**
Stahlumfassungsschiebetürzarge gem. I.7 der projektspezifischen technischen Angaben,
Nennmaß Wandöffnung:
Breite ca. 1050mm, Höhe ca. 2145mm,
lichte Zargendurchgangsbreite min. 1000mm (für Rollstuhldurchfahrt gem. DIN 18040 bei Türblatteinstand von ca. 80mm),
Maulweite ca. 135mm,
Einbau in beidseitig 2-fach mit Gipskarton- oder Zementbauplatten beplankte Metallständerwänden, einseitig mit Fliesenwandbelag,
mit 75 mm Metallständerwerk,
Menge: 9,000 St

**001.1.15 Stahlumfassungsschiebetürzarge 2000/2145, 2flg., MW 150, Trockenbauwand**
Stahlumfassungsschiebetürzarge gem. I.9 der projektspezifischen technischen Angaben,
Nennmaß Wandöffnung:
Breite ca. 2000 mm, Höhe ca. 2145 mm,
Maulweite ca. 150 mm,
Einbau in beidseitig 2-fach mit Gipskarton- oder Zementbauplatten beplankte Metallständerwänden,
mit 100 mm Metallständerwerk,
Menge: 4,000 St

**001.1.16 Edelstahlumfassungsschiebetürzarge 1135/2145, 1flg., MW 160, Trockenbauwand**
Edelstahlumfassungsschiebetürzarge gem. I.8 der projektspezifischen technischen Angaben,
Nennmaß Wandöffnung:
Breite ca. 1135mm, Höhe ca. 2145mm,
Maulweite ca. 160mm,
Einbau in beidseitig 2-fach mit Gipskarton- oder Zementbauplatten beplankte Metallständerwänden, einseitig mit Fliesenwandbelag,
mit 100 mm Metallständerwerk,
Menge: 1,000 St

#### 001.2 TÜRBLÄTTER

**001.2.1 Innentürblatt, 760/2135, Röhrenspan - S, 1flg.**
Liefern und einbauen eines Röhrenspantürblattes,
gem. projektspezifischen technischen Angaben II.1,
Brandschutzanforderung: ohne
Schallschutzanforderung: ohne
Beanspruchungsklasse RAL: S
Klimaklasse: II
lichte Rohbauöffnung: ca. 0,760/2,135 m,
1-flügelig,
Menge: 3,000 St

**001.2.2 Innentürblatt, 885/2135, Röhrenspan - S, 1flg.**
Liefern und einbauen eines Röhrenspantürblattes,
gem. projektspezifischen technischen Angaben II.1,
Brandschutzanforderung: ohne
Schallschutzanforderung: ohne
Beanspruchungsklasse RAL: S
Klimaklasse: II
lichte Rohbauöffnung: ca. 0,885/2,135 m,
1-flügelig,
Menge: 3,000 St

**001.2.3 Innentürblatt, 1010/2135, Röhrenspan - S, 1flg.**
Liefern und einbauen eines Röhrenspantürblattes,
gem. projektspezifischen technischen Angaben II.1,
Brandschutzanforderung: ohne
Schallschutzanforderung: ohne
Beanspruchungsklasse RAL: S
Klimaklasse: II
lichte Rohbauöffnung: ca. 1,01/2,135 m,
1-flügelig,
Menge: 12,000 St

**001.2.4 Innentürblatt, 1010/2135, Röhrenspan - E, 1flg.**
Liefern und einbauen eines Röhrenspantürblattes,
gem. projektspezifischen technischen Angaben II.1,
Brandschutzanforderung: ohne
Schallschutzanforderung: ohne
Beanspruchungsklasse RAL: E
Klimaklasse: II
lichte Rohbauöffnung: ca. 1,01/2,135 m,
1-flügelig,
Menge: 13,000 St

**001.2.5 Innentürblatt, 1135/2135, Röhrenspan - E, 1flg.**
Liefern und einbauen eines Röhrenspantürblattes,
gem. projektspezifischen technischen Angaben II.1,
Brandschutzanforderung: ohne
Schallschutzanforderung: ohne
Beanspruchungsklasse RAL: E
Klimaklasse: II
lichte Rohbauöffnung: ca. 1,135/2,135 m,
1-flügelig,
Menge: 3,000 St

**001.2.6 Innentürblatt, 1010/2135, Vollspan - E, 1flg.**
Liefern und einbauen eines Vollspantürblattes,
gem. projektspezifischen technischen Angaben II.2,
Brandschutzanforderung: ohne
Schallschutzanforderung: ohne
Beanspruchungsklasse RAL: E
Klimaklasse: II
lichte Rohbauöffnung: ca. 1,01/2,135 m,
1-flügelig,
Menge: 4,000 St

**001.2.7 Innentürblatt, 1010/2135 - E, Schallschutz, 1flg.**
Liefern und einbauen eines Schallschutztürblattes,
gem. projektspezifischen technischen Angaben II.3,

Brandschutzanforderung: ohne
Schallschutzanforderung: Rw,R mind. 37dB,
Beanspruchungsklasse: E
Klimaklasse: II

lichte Rohbauöffnung: ca. 1,01/2,135 m,
1-flügelig,
Menge: 16,000 St

**001.2.8 Innentürblatt, 1510/2135 - E, Schallschutz, 1 1/2flg.**
Liefern und einbauen von 2 Schallschutztürblättern,
gem. projektspezifischen technischen Angaben II.3,

Brandschutzanforderung: ohne
Schallschutzanforderung: Rw,R mind. 40dB,
Beanspruchungsklasse: S
Klimaklasse: II

lichte Rohbauöffnung: ca. 1,51/2,135 m,
1 1/2-flügelig,
inkl. Arretierung des Standflügels inkl. Falztreibriegel o.ä.,
Der Einheitspreis dieser Position enthält beide Türflügel!
Menge: 5,000 St

**001.2.9 Innenschiebetürblatt, 1010/2145 - S, 1flg.**
Liefern und einbauen eines Schiebetürblattes,
gem. projektspezifischen technischen Angaben II.4,

Brandschutzanforderung: ohne
Schallschutzanforderung: ohne
Beanspruchungsklasse: S
Klimaklasse: II

lichte Rohbauöffnung: ca. 1,01/2,145 m,
lichte Zargendurchgangsbreite ca. 0,96 m,
Türblattgröße ca. 0,985/ 2,11 m,
1-flügelig,
Menge: 16,000 St

**001.2.10 Innenschiebetürblatt, 1050/2145 - S, 1flg.**
Liefern und einbauen eines Schiebetürblattes,
gem. projektspezifischen technischen Angaben II.4,

Brandschutzanforderung: ohne
Schallschutzanforderung: ohne
Beanspruchungsklasse: S
Klimaklasse: II

lichte Rohbauöffnung: ca. 1,05/2,145 m,
lichte Zargendurchgangsbreite ca. 1,00 m,
Türblattgröße ca. 1,025/ 2,11 m,
1-flügelig,
Menge: 9,000 St

**001.2.11 Innenschiebetürblatt, 1135/2145 - E, 1flg.**
Liefern und einbauen eines Schiebetürblattes,
gem. projektspezifischen technischen Angaben II.4,
inkl. Schloßausfräsung für ein Zirkelriegelschloßß sowie beidseitig je eine Ausfräsung für eine korbbogenförmige, aufliegende Einlaßöffnung (Muschelgriff), Größe ca. 150 x R20 x 17,5 mm,

Brandschutzanforderung: ohne
Schallschutzanforderung: ohne
Beanspruchungsklasse: E
Klimaklasse: II

lichte Rohbauöffnung: ca. 1,135/2,145 m,
lichte Zargendurchgangsbreite ca. 1,095 m,
Türblattgröße ca. 1,11/ 2,11 m,
1-flügelig,
Menge: 1,000 St

**001.2.12 Innenschiebetürblatt, 2000/2145 - E, 2flg.**
Liefern und einbauen von 2 Schiebetürblättern,
gem. projektspezifischen technischen Angaben II.5,

Brandschutzanforderung: ohne
Schallschutzanforderung: ohne
Beanspruchungsklasse: E
Klimaklasse: II

lichte Rohbauöffnung: ca. 2,00/2,145 m,
lichte Zargendurchgangsbreite ca. 1,95 m,
Türblattgröße je ca. 0,985/ 2,11 m,
2-flügelig,
Der Einheitspreis dieser Position enthält beide Türflügel!
Menge: 4,000 St

#### 001.3 BRANDSCHUTZTÜRELEMENTE

**001.3.1 Innentür T30-1, 1010/2135, MW 145, Stahlzarge, Massivwand**
Innentür, mit Zarge, als Brandschutztür,
gem. III.1 der projektspezifischen technischen Angaben

Brandschutzanforderung: T30
Schallschutzanforderung: ohne
Beanspruchungsklasse RAL: E
Klimaklasse: II

Baurichtmaß:
Breite 1000 mm, Höhe 2125 mm,
Maulweite 145 mm,

Einbau in beidseitig verputzte Mauerwerks- oder Stahlbetonwände,
Menge: 2,000 St

**001.3.2 Innentür T30-1, 1010/2135, MW 270, Stahlzarge, Massivwand**
Innentür, mit Zarge, als Brandschutztür,
gem. III.1 der projektspezifischen technischen Angaben

Brandschutzanforderung: T30
Schallschutzanforderung: ohne
Beanspruchungsklasse RAL: E
Klimaklasse: II

Baurichtmaß:
Breite 1000 mm, Höhe 2125 mm,
Maulweite 270 mm,

Einbau in beidseitig verputzte Mauerwerks- oder Stahlbetonwände,
Menge: 1,000 St

**001.3.3 Innentür T30-RS1, 1010/2135, MW 270, Stahlzarge, Massivwand**
Innentür, mit Zarge, als Brand- und Rauchschutztür,
gem. III.2 der projektspezifischen technischen Angaben

Brandschutzanforderung: T30-RS
Schallschutzanforderung: ohne
Beanspruchungsklasse RAL: E
Klimaklasse: II

Baurichtmaß:
Breite 1000 mm, Höhe 2125 mm,
Maulweite 270 mm,

Einbau in beidseitig verputzte Mauerwerks- oder Stahlbetonwände,
Menge: 1,000 St

#### 001.4 TÜRBESCHLÄGE / ZUBEHÖR

**001.4.1 Aufschraubband, Stahl niro, Stahlzargen**
Türband als Aufschraubband DIN EN 1935 für Stahlzarge mit dreidimensional stufenlos verstellbarem Aufnahmeelement,
inkl. 2 Tragzapfen ca. 12 x 60 mm für starke Beanspruchung,
aus nichtrostendem Stahl, matt geschliffen,
Türanschlag gefälzt,
3teilig, Flachkopf,
mit innenliegendem, verdrehsicherem Schraubstift,
mit verdeckt liegendem, wartungsfreiem Gleitlager,
mit Stiftsicherung,
Bandhöhe bis 160 mm,
Belastbarkeit mind. 160 kg,
für Stahlzargen, für Brandschutztüren geeignet,
Menge: 152,000 St

**001.4.2 Montage bauseitiges Schiebetürbeschlagsset, 1flg.**
Montieren der bauseits zur Verfügung gestellten Schiebetür-Beschlagsteile, die beim Trockenbau-Schiebetüreinbaukastenset, Typ Eclisse Unico EF, enthalten waren,
für eine einflügelige Holz-Schiebetür,
im einzelnen sind dies:
- beidseitige Fangstopper
- 2 Rollwägen für Holztürblätter bis 110 kg
- estrichunabhängige Bodenführung
inkl. der notwendigen Befestigungmittel wie Schrauben etc.,
Die vom Trockenbauer bereits montierte Führungsschiene kann zur Türblattmontage ausgebaut werden.
Menge: 26,000 Set

**001.4.3 Montage bauseitiges Schiebetürbeschlagsset, 2flg.**
Montieren der bauseits zur Verfügung gestellten Schiebetür-Beschlagsteile, die beim Trockenbau-Schiebetüreinbaukastenset, Typ Eclisse Unico DF, enthalten waren,
für eine zweiflügelige Holz-Schiebetür,
im einzelnen sind dies:
- beidseitige Fangstopper
- 2 Rollwägen für Holztürblätter bis 110 kg
- estrichunabhängige Bodenführung
inkl. der notwendigen Befestigungmittel wie Schrauben etc.,
Die vom Trockenbauer bereits montierte Führungsschiene kann zur Türblattmontage ausgebaut werden.
Der angebotene Einheitspreis beinhaltet die Arbeiten für beide Türflügel.
Menge: 4,000 Set

**001.4.4 Einzugsdämpfer, 1flg.**
Schienenintegrierter beidseitiger Einzugdämpfer zum Bremsen des Türblatts beim Öffnen und Schließen,
für ein einflügelige Schiebetür,
für Türblätter bis min. 100 kg,
die Türblätter werden gebremst, nicht jedoch an das Anschlagprofil herangezogen,
passend zum in den vorstehend beschriebenen Schiebetürkastenset der Fa. Eclisse,
Menge: 26,000 St

**001.4.5 Einzugsdämpfer, 2flg.**
Schienenintegrierter beidseitiger Einzugdämpfer zum Bremsen der beiden Türblätter beim Öffnen und Schließen,
für ein zweiflügelige Schiebetüranlage,
für Türblätter bis min. 100 kg,
die Türblätter werden gebremst, nicht jedoch an das Anschlagprofil herangezogen,
passend zum in den vorstehend beschriebenen Schiebetürkastenset der Fa. Eclisse,
Menge: 4,000 St

**001.4.6 Einsteckschloss, Profilzylinder, DIN 18251-1 Klasse 5**
Einsteck-Behördenschloss DIN 18251-1, Klasse 5,
für gefälzte Türen,
vorgerichtet für Profilzylinder DIN 18252,
mit 2-teilger Stahlklemmnuss, selbstspannend, mit 9 mm Vierkant, verstärktes Gleitlager aus Stahl,
Dornmaß 65 mm,
Zylinderabstand ca. 72 mm,
mit Wechselfunktion,
Stulp aus nichtrostendem Stahl, abgerundet,
verzinkter, allseitig geschlossener Schloßkasten,
Falle aus Temperguss, mit wartungsfreier Gleitführung und Geräuschdämpfung,
Riegel aus Stahl mit Sicherheitszuhaltung,
Menge: 60,000 St

**001.4.7 Feuerschutztürschloss, DIN 18250 Klasse 5**
Einsteck-Feuerschutztürschloss nach DIN 18250 Klasse 5 nach DIN 4102,
für gefälzte Türen,
vorgerichtet für Profilzylinder DIN 18252,
mit 2-teilige Stahlnuss, selbstspannend, mit 9 mm,
Dornmaß 65 mm,
Zylinderabstand ca. 72 mm,
mit Wechselfunktion,
Stulp aus nichtrostendem Stahl, abgerundet,
verzinkter, allseitig geschlossener Schloßkasten,
verzinkte Falle aus Temperguss,
verzinkter Riegel aus Stahl mit 3-fach Sicherheitszuhaltung,
Menge: 4,000 St

**001.4.8 Behördeneinsteckschloss WC, DIN 18251-1 Klasse 3**
Einsteck-Behördenschloss WC DIN 18251-1, Klasse 3,
für gefälzte Türen,
ohne Wechsel, ohne Schließblech, geschlossener, verzinkter Schlosskasten, Falle und Riegel aus Zinkdruckguss, verstärktes Gleitlager aus Stahl, mit Kunststoffnuss, mit Geräuschdämpfung, Badverriegelung mit 78mm Entfernung
mit 8 mm Nussvierkant,
Dornmaß 65 mm,
Stulp aus nichtrostendem Stahl, abgerundet,
Menge: 3,000 St

**001.4.9 Einsteckschloss Schiebetüren Springgriff Profilzyl Nuss 8mm Dornmaß 55mm**
STLB-Bau 2025-04 029
Einsteckschloss für Schiebetüren,
Klassifizierung DIN EN 12209:
- Gebrauchskategorie Klasse 3,
- Dauerfunktionstüchtigkeit Klasse B,
- Feuerbeständigkeit, Rauch- und Feuerschutz Klasse 0,
- Korrosionsbeständigkeit und Temperatur Klasse C,
- Schutzwirkung und Anbohrwiderstand Klasse 0,
für Holztüren, mit Springgriff, Schlossmaße DIN 18251, vorgerichtet für Profilzylinder DIN 18252, für einflügelige Tür, mit Nuss 8 mm, Dornmaß 55 mm, Stulp aus nichtrostendem Stahl, Zirkelriegel.
Menge: 1,000 St

**001.4.10 Einsteckschloss Schiebetüren Profilzyl Nuss 8mm Dornmaß 55mm**
STLB-Bau 2025-04 029
Einsteckschloss für Schiebetüren,
Klassifizierung DIN EN 12209:
- Gebrauchskategorie Klasse 3,
- Dauerfunktionstüchtigkeit Klasse B,
- Feuerbeständigkeit, Rauch- und Feuerschutz Klasse 0,
- Korrosionsbeständigkeit und Temperatur Klasse C,
- Schutzwirkung und Anbohrwiderstand Klasse 0,
für Holztüren, Schlossmaße DIN 18251, vorgerichtet für Profilzylinder DIN 18252, für 2-flügelige Tür, mit Nuss 8 mm, Dornmaß 55 mm, Stulp aus nichtrostendem Stahl, Zirkelriegel.
Menge: 4,000 St

**001.4.11 Türdrückergarnitur, Stahl niro**
Türdrücker Garnitur aus Edelstahl, U-Form, Oberfläche strichmatt, Benutzungskategorie Klasse 4 gem. EN 1906,
Maße DIN 18255,
stoß-, abrieb- und korrosionsfest, mit Kugellagertechnik, Federautomatik und integriertem Festanschlag,
festdrehbare Verbindung durch wartungsfreie Spezial-Kugellager zwischen Türdrückern und Rosetten, einschließlich schwimmend gelagertem, massivem mind. 8 mm Vierkantstift aus gehärtetem und verzinktem Stahl,
verdeckte, lockerungsgesicherte Verschraubung,
mit Drücker- und Schlüssel-Rund-Rosette,
Schlüsselrosette gelocht für PZ,
Material Rosetten wie Drücker,
Der Türdrücker muß die Richtlinien der Gemeindeunfallversicherungen zur Vorbeugung von Unfällen erfüllen!
Menge: 37,000 St

**001.4.12 Türdrückerwechselgarnitur, Stahl niro**
Türdrückerwechselgarnitur aus Edelstahl, U-Form, Oberfläche strichmatt, Benutzungskategorie Klasse 4 gem. EN 1906,
Maße DIN 18255,
stoß-, abrieb- und korrosionsfest, mit Kugellagertechnik, Federautomatik und integriertem Festanschlag,
festdrehbare Verbindung durch wartungsfreie Spezial-Kugellager zwischen Türdrückern und Rosetten, einschließlich schwimmend gelagertem, massivem mind. 8 mm Vierkantstift aus gehärtetem und verzinktem Stahl,
verdeckte, lockerungsgesicherte Verschraubung,
mit Drücker- und Schlüssel-Rund-Rosette,
Schlüsselrosette gelocht für PZ,
Material Rosetten wie Drücker,
außen mit festem Knopf, d = ca. 55 mm,
Der Türdrücker und der Knopf müssen die Richtlinien der Gemeindeunfallversicherungen zur Vorbeugung von Unfällen erfüllen!
Menge: 23,000 St

**001.4.13 Frei/Besetzt-Garnitur, Stahl niro**
Frei/Besetzt-Garnitur aus Edelstahl, U-Form, Oberfläche strichmatt, Benutzungskategorie Klasse 4 gem. EN 1906,
Maße DIN 18255,
stoß-, abrieb- und korrosionsfest, mit Kugellagertechnik, Federautomatik und integriertem Festanschlag,
Hochhaltemechanismus ausgeführt für waagerechte / 0°-Stellung des Türdrückers,
festdrehbare Verbindung durch wartungsfreie Spezial-Kugellager zwischen Türdrückern und Rosetten, einschließlich schwimmend gelagertem, massivem mind. 8 mm Vierkantstift aus gehärtetem und verzinktem Stahl,
verdeckte, lockerungsgesicherte Verschraubung,
mit Drücker- und Frei-Besetzt-Rundrosettenpaar,
Aussenseite mit Notentriegelung über Vierkantstift aus Edelstahl und Schauanzeige rot/weiss, Innenseite mit Riegel,
Material Rosetten wie Drücker,
Der Türdrücker muß die Richtlinien der Gemeindeunfallversicherungen zur Vorbeugung von Unfällen erfüllen!
Menge: 3,000 St

**001.4.14 Edelstahl-Bügelgriffpaar, 19/200mm**
Edelstahl-Bügelgriffpaar mit senkrechter Montage auf Holz-Schiebetürblättern,
in V2A Edelstahl gebürstet,
Das Griffpaar wird durch das Türblatt gegenseitig verschraubt.
Durchmesser des Edelstahlrohrs: ca. 19 mm
Lochabstand der Türblattbohrungen ca. 200 mm
Der angebotene Einheitspreis gilt für ein Paar Bügelgriffe inkl. aller erforderlichen Befestigungsmittel,
Menge: 34,000 St

**001.4.15 Einlaßmuschelpaar Edelstahl korbbogenförmig, Ausführung: offen**
Einlaßmuschel korbbogenförmig,
für aufliegenden Einbau an Schiebetüren,
Ausführung offen,
mit flachem Rand auf der Tür aufliegend,
Außenmaße ca. 155x45x2 mm
Ausfräsmaße:
aufliegend: 150 x R20 x 17,5 mm
Montage: Muschel Einkleben (leimen)
Edelstahl rostfrei, Werkstoff-Nr. 1.4301,
fein matt,
Der angebotene Einheitspreis gilt für ein Paar Einlaßmuscheln inkl. aller erforderlichen Befestigungsmittel,
Menge: 1,000 St

**001.4.16 Feuerschutz-Türdrückergarnitur, Stahl niro**
Feuerschutz-Türdrücker-Garnitur aus Edelstahl, U-Form, Oberfläche strichmatt, Benutzungskategorie Klasse 4 gem. EN 1906,
Maße DIN 18255,
Türdrücker zugelassen für Notausgangsverschlüsse nach DIN EN 179,
stoß-, abrieb- und korrosionsfest, mit Kugellagertechnik, Federautomatik und integriertem Festanschlag,
festdrehbare Verbindung durch wartungsfreie Spezial-Kugellager zwischen Türdrückern und Rosetten, einschließlich schwimmend gelagertem, massivem Vierkantstift aus gehärtetem und verzinktem Stahl,
verdeckte, lockerungsgesicherte Verschraubung,
mit Drücker- und Schlüssel-Rund-Rosette,
Schlüsselrosette gelocht für PZ,
Material Rosetten wie Drücker,
Der Türdrücker muß die Richtlinien der Gemeindeunfallversicherungen zur Vorbeugung von Unfällen erfüllen!
Menge: 2,000 St

**001.4.17 Feuerschutz-Türdrückerwechselgarnitur, Stahl niro, KGr: 344**
Feuerschutz-Türdrücker-Wechselgarnitur aus Edelstahl, U-Form, Oberfläche strichmatt, Benutzungskategorie Klasse 4 gem. EN 1906,
Türdrücker zugelassen für Notausgangsverschlüsse nach DIN EN 179,
Maße DIN 18255, stoß-, abrieb- und korrosionsfest,
mit Kugellagertechnik, Federautomatik und integriertem Festanschlag, festdrehbare Verbindung durch wartungsfreie Spezial-Kugellager zwischen Türdrückern und Rosetten, einschließlich schwimmend gelagertem, massivem Vierkantstift aus gehärtetem und verzinktem Stahl,
verdeckte, lockerungsgesicherte Verschraubung,
mit Drücker- und Schlüssel-Rund-Rosette,
Schlüsselrosette gelocht für PZ,
Material Rosetten wie Drücker,
außen mit festem, kugelförmig, geradem Knopf, Durchmesser ca. 55mm,
Material Rosetten wie Drücker,
Der Türdrücker muß die Richtlinien der Gemeindeunfallversicherungen zur Vorbeugung von Unfällen erfüllen!
Menge: 2,000 St

**001.4.18 Türstopper, Stahl niro, Boden**
Türstopper aus nichtrostendem Stahl, mit Gummipuffer, mit Schlagdämpfung, für Bodenmontage, befestigen mit Dübeln und Schrauben,
Menge: 37,000 St

**001.4.19 Türstopper, Stahl niro, Wand, 47mm**
Türstopper aus nichtrostendem Stahl, mit Gummipuffer, mit Schlagdämpfung, für Wandmontage,
befestigen mit Dübeln und Schrauben,
Abstandsmaß in mm  47
Menge: 10,000 St

**001.4.20 Türstopper, Stahl niro, Wand, 62mm**
Türstopper aus nichtrostendem Stahl, mit Gummipuffer, mit Schlagdämpfung, für Wandmontage,
befestigen mit Dübeln und Schrauben,
Abstandsmaß in mm 62
Menge: 10,000 St

**001.4.21 Türstopper, Stahl niro, Wand, 92mm**
Türstopper aus nichtrostendem Stahl, mit Gummipuffer, mit Schlagdämpfung, für Wandmontage,
befestigen mit Dübeln und Schrauben,
Abstandsmaß in mm  92
Menge: 8,000 St

**001.4.22 Obentürschließer Gr.5 Innentür einflg. Endanschlag Öffnungsdämpfung Gleitschiene**
STLB-Bau 2021-04 029
Obentürschließer Größenklasse 5 DIN EN 1154, für Innentür, einflügelig, mit Öffnungsdämpfung und Endanschlag, mit Gleitschiene ohne Feststellung, Einbau in Bandseite, Farbton silber,
Ausführung 'für barrierefreie Türen nach DIN 18040 bis Flügelbreite 1.250 mm bei max. 47 Nm Öffnungsmoment'.
Menge: 9,000 St

#### 001.5 SONSTIGES

**001.5.1 Bestandsdokumentation**
Der AN hat dem bauleitenden Architekten spätestens 1 Woche vor der Abnahme folgende Bestandsunterlagen, auszuhändigen:

-  Datenblätter zu den verwendeten Materialien
-  Zulassungs- bzw. Prüfbescheide
-  Konstruktionszeichnungen die vom AN gefertigt wurden
-  Einbau-, Bedienungs-, Wartungs- und Reinigungsanleitungen
-  Ersatzteillisten

Diese Unterlagen sind sowohl 2-fach als Ausdruck, gefaltet, und gebunden (im Ordner o.ä.) als auch digital als PDF-Dateien (Planunterlagen als DWG- bzw. DXF-Dateien und als PDF) auf USB-Stick zu übergeben.
Menge: 1,000 St

#### 001.6 STUNDENLOHNARBEITEN Anordnung von Stundenlohnarbeiten: Mit der Ausführung der im Leistungsverzeichnis vorgesehenen Stundenlohnarbeiten ist erst nach schriftlicher Anordnung des Auftraggebers zu beginnen. Der Umfang der im Einzelfall zu erbringenden Leistungen wird bei der Anordnung festgelegt. Die Stundenlohnzettel sind werktäglich einzureichen. Verrechnungssätze für Löhne: Die Verrechnungssätze für die nachstehenden Lohn- und Berufsgruppen sind unaufgegliedert anzubieten. In Ihnen sind enthalten: - Lohn- und Gehaltskosten - Lohn- und Gehaltsnebenkosten - Sozialkosten einschließlich Sozialkassenbeiträge, - Gemeinkostenanteile - Gewinn - Zuschläge zu den Verrechnungssätzen für vom Auftraggeber angeordnete oder zu vertretende Nacht-, Sonntags-, Feiertags- und Mehrarbeit (Überstunden) sind gesondert nachzuweisen; sie werden in Höhe der tariflichen Vereinbarungen vergütet. Für Nacht-, Sonntags- und Feiertagsarbeit wird als Zuschlag nur der Beitrag zur gesetzlichen Unfallversicherung vergütet. Für Mehrarbeit werden zusätzlich die Sozialkosten vergütet. Beschäftigt der Bieter bei einer der nachstehenden Lohn-/Berufsgruppen keine Arbeitskräfte, hat er dies anzugeben und statt dessen den Einsatz möglichst gleichwertiger Arbeitskräfte anzubieten.

**001.6.1 Montageleiter/Vorarbeiter**
Menge: 10,000 h

**001.6.2 Fachmonteur**
Menge: 10,000 h

**001.6.3 Anfahrtspauschale**
Anfahrtspauschale für die einmalige An- und Abfahrt zum Baugrundstück,
inkl. aller anfallenden Fahrkosten sowie Kosten für das vor Ort eingesetzte Personal,
Menge: 2,000 St
